# Marco embellecedor 1650x800 de IDE - de IDE Electric

- Propiedad del archivo: CONSTRUNARIO
- Formato: FIEBDC-3/2012
- Programa: Construnario Versión 3.51
- Fecha de los precios: 25/10/2024
- Divisa: EUR

**MEB16580** u Marco embellecedor 1650x800 de IDE - de IDE Electric
Precio: 114.41
MATERIALES: Acero laminado RAL 7035. Perfiles horizontales y verticales. Código EAN: 8431044219165 Código ETIM 6.0: EC002528
