# Placa de montaje aislante de baquelita, referencia PBL34 de IDE. Para caja tipo ROC34. Medidas: 220x310x4 - de IDE Electric

- Propiedad del archivo: CONSTRUNARIO
- Formato: FIEBDC-3/2012
- Programa: Construnario Versión 3.51
- Fecha de los precios: 25/10/2024
- Divisa: EUR

**PBL34** u Placa de montaje aislante de baquelita, referencia PBL34 de IDE. Para caja tipo ROC34. Medidas: 220x310x4 - de IDE Electric
Precio: 32.20
MATERIALES: Baquelita aislante. Los tornillos necesarios para su montaje se suministran con la caja. Código EAN: 8431044124131 Código eCl@ss 6.0: EC000213
