# Placa de montaje aislante de baquelita, referencia PBL5040 de IDE. Para armario 500x400x200 - de IDE Electric

- Propiedad del archivo: CONSTRUNARIO
- Formato: FIEBDC-3/2012
- Programa: Construnario Versión 3.51
- Fecha de los precios: 25/10/2024
- Divisa: EUR

**PBL5040** u Placa de montaje aislante de baquelita, referencia PBL5040 de IDE. Para armario 500x400x200 - de IDE Electric
Precio: 69.74
MATERIALES: Placa de montaje lisa en baquelita de 4 mm. Suministradas con todos los elementos necesarios para su instalación fija. PARA ARMARIOS TIPO: Poliéster IP66. Código EAN: 8431044088518 Código eCl@ss 6.0: EC000213
