# Pupitre control 600 de 965-800-400-520 de IDE - de IDE Electric

- Propiedad del archivo: CONSTRUNARIO
- Formato: FIEBDC-3/2012
- Programa: Construnario Versión 3.51
- Fecha de los precios: 25/10/2024
- Divisa: EUR

**PC800** u Pupitre control 600 de 965-800-400-520 de IDE - de IDE Electric
Precio: 988.60
Acero laminado RAL 7035. Suministrados sin placas de montaje ni zócalos. Código EAN: 8431044025179 Código eCl@ss 6.0: EC000784
