# Puertas interiores para armario 1800x600 de IDE - de IDE Electric

- Propiedad del archivo: CONSTRUNARIO
- Formato: FIEBDC-3/2012
- Programa: Construnario Versión 3.51
- Fecha de los precios: 25/10/2024
- Divisa: EUR

**PIN18060** u Puertas interiores para armario 1800x600 de IDE - de IDE Electric
Precio: 366.74
MATERIALES: Chapa de acero laminado RAL7035 de 2 mm de espesor. Puertas interiores opacas. Puertas con apertura de 120º reversibles. Incorpora 2 cierres doble paletón de 5 mm. PARA ARMARIOS TIPO: FSC - ENL. Código EAN: 8431044489629 Código eCl@ss 6.0: EC000747
