# Placas de montaje totales lisas, referencia PL180100 de IDE. Para armario de 1800x1000 - de IDE Electric

- Propiedad del archivo: CONSTRUNARIO
- Formato: FIEBDC-3/2012
- Programa: Construnario Versión 3.51
- Fecha de los precios: 25/10/2024
- Divisa: EUR

**PL180100** u Placas de montaje totales lisas, referencia PL180100 de IDE. Para armario de 1800x1000 - de IDE Electric
Precio: 291.44
MATERIALES: Chapa de acero galvanizado de 3 mm de espesor. Reforzadas con pliegues en C. Regulables en profundidad. Código EAN: 8431044488608 Código eCl@ss 6.0: EC000213
