# Placa ciega para armario GN404015-GN404020, referencia PL4040 de IDE. Medidas: 370x350 - de IDE Electric

- Propiedad del archivo: CONSTRUNARIO
- Formato: FIEBDC-3/2012
- Programa: Construnario Versión 3.51
- Fecha de los precios: 25/10/2024
- Divisa: EUR

**PL4040** u Placa ciega para armario GN404015-GN404020, referencia PL4040 de IDE. Medidas: 370x350 - de IDE Electric
Precio: 18.57
MATERIALES: Placa de montaje lisa en acero galvanizado de 2 mm. Pack de 4 alzadores mas 4 tuercas antigiro para el montaje de la placa suministrados con la referencia del armario. Código EAN: 8431044491813 Código eCl@ss 6.0: EC000213
