# Paneles laterales, referencia PLA16550 de IDE. 1650x500 - de IDE Electric

- Propiedad del archivo: CONSTRUNARIO
- Formato: FIEBDC-3/2012
- Programa: Construnario Versión 3.51
- Fecha de los precios: 25/10/2024
- Divisa: EUR

**PLA16550** u Paneles laterales, referencia PLA16550 de IDE. 1650x500 - de IDE Electric
Precio: 262.19
MATERIALES: Chapa de acero pintado RAL7035 de 1,5 mm de espesor. Conjunto de 2 paneles suministrados como accesorios para favorecer la combinación de armarios. Junta de estanqueidad que garantiza el grado de protección IP55. PARA ARMARIOS TIPO: ENL. Código EAN: 8431044158167 Código eCl@ss 6.0: EC002524
