# Paneles laterales,referencia PLA6040 de IDE. Para armario mural enlazable. 600x400 (Pack 2 unidades) - de IDE Electric

- Propiedad del archivo: CONSTRUNARIO
- Formato: FIEBDC-3/2012
- Programa: Construnario Versión 3.51
- Fecha de los precios: 25/10/2024
- Divisa: EUR

**PLA6040** u Paneles laterales,referencia PLA6040 de IDE. Para armario mural enlazable. 600x400 (Pack 2 unidades) - de IDE Electric
Precio: 195.07
Paneles laterales,referencia PLA6040 de IDE. Para armario mural enlazable. 600x400 (Pack 2 unidades) Grado de protección Armarios de acero laminado IP66 / NEMA 1, 4, 12. Armarios de acero inoxidable IP66 / NEMA 1, 4, 4x, 12. Resistencia al impacto Hasta IK10 Rango de temperatura ambiente Armarios con junta de poliuretano -25ºC / +60ºC Armarios con junta de silicona -55ºC / +100ºC Tensión máxima de empleo 1000 V AC / 1500 V DC Código EAN: 8431044338149 Código ETIM 8.0: EC002524
