# Placa baquelita para armario GN504015-GN504020-GN504025, referencia PLB5040 de IDE. Medidas: 470x350 - de IDE Electric

- Propiedad del archivo: CONSTRUNARIO
- Formato: FIEBDC-3/2012
- Programa: Construnario Versión 3.51
- Fecha de los precios: 25/10/2024
- Divisa: EUR

**PLB5040** u Placa baquelita para armario GN504015-GN504020-GN504025, referencia PLB5040 de IDE. Medidas: 470x350 - de IDE Electric
Precio: 67.79
MATERIALES: Placa de montaje lisa en baquelita. Pack de 4 alzadores mas 4 tuercas antigiro para su montaje suministrados con la referencia del armario. Código EAN: 8431044005041 Código eCl@ss 6.0: EC000213
