# Placa de montaje ciega 600 mm de IDE - de IDE Electric

- Propiedad del archivo: CONSTRUNARIO
- Formato: FIEBDC-3/2012
- Programa: Construnario Versión 3.51
- Fecha de los precios: 25/10/2024
- Divisa: EUR

**PLC600** u Placa de montaje ciega 600 mm de IDE - de IDE Electric
Precio: 29.48
MATERIALES: Placa de montaje en acero galvanizado de 2 mm. Código EAN: 8431044657202 Código eCl@ss 6.0: EC000213
