# Panel lateral cámara embarrado, referencia PLCE3050 de IDE. 300x500 (2 ud.) - de IDE Electric

- Propiedad del archivo: CONSTRUNARIO
- Formato: FIEBDC-3/2012
- Programa: Construnario Versión 3.51
- Fecha de los precios: 25/10/2024
- Divisa: EUR

**PLCE3050** u Panel lateral cámara embarrado, referencia PLCE3050 de IDE. 300x500 (2 ud.) - de IDE Electric
Precio: 141.97
Permite la colocación de embarrados fuera del armario principal Se puede colocar tanto en la parte superior como inferior Código EAN: 8431044195896 Código ETIM 8.0: EC002524
