# Paneles cámara de embarrado superior-inferior 400x800 (2ud) - de IDE Electric

- Propiedad del archivo: CONSTRUNARIO
- Formato: FIEBDC-3/2012
- Programa: Construnario Versión 3.51
- Fecha de los precios: 25/10/2024
- Divisa: EUR

**PLCE4080** u Paneles cámara de embarrado superior-inferior 400x800 (2ud) - de IDE Electric
Precio: 155.52
Permite la colocación de embarrados fuera del armario principal Se puede colocar tanto en la parte superior como inferior Código EAN: 8431044039442 Código eCl@ss 6.0: EC002524
