# Placas de montaje parciales lisas, referencia PLP6040 de IDE. 600x225 para armario 400 - de IDE Electric

- Propiedad del archivo: CONSTRUNARIO
- Formato: FIEBDC-3/2012
- Programa: Construnario Versión 3.51
- Fecha de los precios: 25/10/2024
- Divisa: EUR

**PLP6040** u Placas de montaje parciales lisas, referencia PLP6040 de IDE. 600x225 para armario 400 - de IDE Electric
Precio: 42.00
MATERIALES: Chapa de acero galvanizado. Reforzadas con pliegues en C. Fijación a los perfiles verticales de la estructura. PARA ARMARIOS TIPO: FSC - ENL. Código EAN: 8431044481463 Código eCl@ss 6.0: EC000213
