# Placas separadoras para armario combinable 1672x295 armario 1800x400 - de IDE Electric

- Propiedad del archivo: CONSTRUNARIO
- Formato: FIEBDC-3/2012
- Programa: Construnario Versión 3.51
- Fecha de los precios: 25/10/2024
- Divisa: EUR

**PLS18040** u Placas separadoras para armario combinable 1672x295 armario 1800x400 - de IDE Electric
Precio: 161.70
MATERIALES: Chapa de acero galvanizado de 3 mm de espesor. Permite la separación y sectorización entre armarios enlazados. Reforzadas con pliegues en C. Incorpora todos los accesorios necesarios para su montaje. PARA ARMARIOS TIPO: ENL. Código EAN: 8431044489827 Código eCl@ss 6.0: EC000213
