# Placas de montaje metálicas lisas, referencia PLT5030 de IDE. Medidas: 480x265 - de IDE Electric

- Propiedad del archivo: CONSTRUNARIO
- Formato: FIEBDC-3/2012
- Programa: Construnario Versión 3.51
- Fecha de los precios: 25/10/2024
- Divisa: EUR

**PLT5030** u Placas de montaje metálicas lisas, referencia PLT5030 de IDE. Medidas: 480x265 - de IDE Electric
Precio: 14.09
MATERIALES: Placa de montaje lisa en acero galvanizado de 2 mm. Para cajas en acero laminado se fijan a los soportes mediante tornillos rosca chapa de 4 mm (no incluidos). Para cajas en acero inoxidable se fijan mediante tuercas M6 a los pernos M6x20 situados en el fondo de la caja (bolsa de accesorios incluida). Código EAN: 8431044017426 Código eCl@ss 6.0: EC002713
