# Placa regulable 350 mm+4 soportes regulables para MCCB de IDE - de IDE Electric

- Propiedad del archivo: CONSTRUNARIO
- Formato: FIEBDC-3/2012
- Programa: Construnario Versión 3.51
- Fecha de los precios: 25/10/2024
- Divisa: EUR

**PMCB350** u Placa regulable 350 mm+4 soportes regulables para MCCB de IDE - de IDE Electric
Precio: 30.95
MATERIALES: Placa y elementos de regulación en acero galvanizado de 2 mm. CARACTERÍSTICAS: Regulables en altura. Suministradas con los accesorios necesarios para su colocación. Para su correcta colocación es necesario solicitar Placa + Tapa. Código EAN: 8431044209210 Código eCl@ss 6.0: EC000456
