# Perfil de montaje exterior simple, armario 800 mm anchura/profundidad (2 perfiles) de IDE - de IDE Electric

- Propiedad del archivo: CONSTRUNARIO
- Formato: FIEBDC-3/2012
- Programa: Construnario Versión 3.51
- Fecha de los precios: 25/10/2024
- Divisa: EUR

**PMES800** u Perfil de montaje exterior simple, armario 800 mm anchura/profundidad (2 perfiles) de IDE - de IDE Electric
Precio: 26.04
MATERIALES: Acero galvanizado. Se colocan en la cara exterior de la estructura del armario. Suministro: Pack de 2 perfiles por referencia con la tornillería necesaria para su montaje. PARA ARMARIOS TIPO: FSC - ENL. Código EAN: 8431044243856 Código ETIM 6.0: EC002518
