# Perfil de montaje reforzado horquilla de IDE. 1000 mm - de IDE Electric

- Propiedad del archivo: CONSTRUNARIO
- Formato: FIEBDC-3/2012
- Programa: Construnario Versión 3.51
- Fecha de los precios: 25/10/2024
- Divisa: EUR

**PMHR1000** u Perfil de montaje reforzado horquilla de IDE. 1000 mm - de IDE Electric
Precio: 84.66
MATERIALES: Acero galvanizado. Permite sectorizar el interior del armario. Dispone de troqueles redondos de 4,65 mm con paso de 12,5 mm. Suministro: Pack 2 ud. Con la tornillería necesaria para su montaje. PARA ARMARIOS TIPO: FSC-ENL. Código EAN: 8431044285382 Código ETIM 6.0: EC002518
