# Placa de montaje metálica, referencia PML6040 de IDE. Para armario 600x400x230 - de IDE Electric

- Propiedad del archivo: CONSTRUNARIO
- Formato: FIEBDC-3/2012
- Programa: Construnario Versión 3.51
- Fecha de los precios: 25/10/2024
- Divisa: EUR

**PML6040** u Placa de montaje metálica, referencia PML6040 de IDE. Para armario 600x400x230 - de IDE Electric
Precio: 29.57
MATERIALES: Placa de montaje lisa en acero galvanizado de 2 mm. Suministradas con todos los elementos necesarios para su instalación fija. PARA ARMARIOS TIPO: Poliéster IP66. Código EAN: 8431044292182 Código eCl@ss 6.0: EC000213
