# Placa de montaje metálica, referencia PML84 de IDE. Para caja tipo ROC84. Medidas: 670x310x2 - de IDE Electric

- Propiedad del archivo: CONSTRUNARIO
- Formato: FIEBDC-3/2012
- Programa: Construnario Versión 3.51
- Fecha de los precios: 25/10/2024
- Divisa: EUR

**PML84** u Placa de montaje metálica, referencia PML84 de IDE. Para caja tipo ROC84. Medidas: 670x310x2 - de IDE Electric
Precio: 26.39
MATERIALES: Acero galvanizado. Los tornillos necesarios para su montaje se suministran con la caja. Código EAN: 8431044124292 Código eCl@ss 6.0: EC000213
