# Perfil montaje Rack 19" 19 u de IDE (2 perfiles) - de IDE Electric

- Propiedad del archivo: CONSTRUNARIO
- Formato: FIEBDC-3/2012
- Programa: Construnario Versión 3.51
- Fecha de los precios: 25/10/2024
- Divisa: EUR

**PMR19_10U** u Perfil montaje Rack 19" 19 u de IDE (2 perfiles) - de IDE Electric
Precio: 29.21
MATERIALES: Acero galvanizado. Para su colocación son necesarios 2 juegos de perfiles PMI o PME del tamaño del fondo del armario. Código EAN: 8431044125398 Código eCl@ss 6.0: EC002518
