# Puerta opaca para caja 24 módulos 74785 de IDE - de IDE Electric

- Propiedad del archivo: CONSTRUNARIO
- Formato: FIEBDC-3/2012
- Programa: Construnario Versión 3.51
- Fecha de los precios: 25/10/2024
- Divisa: EUR

**PO24GP** u Puerta opaca para caja 24 módulos 74785 de IDE - de IDE Electric
Precio: 10.88
Para serie Gold-P Código EAN: 8431044330693 Código ETIM 8.0: EC000775
