# Puerta opaca para armario desmontable 1810x730x250 mm IP40 de IDE - de IDE Electric

- Propiedad del archivo: CONSTRUNARIO
- Formato: FIEBDC-3/2012
- Programa: Construnario Versión 3.51
- Fecha de los precios: 25/10/2024
- Divisa: EUR

**PO40ENL192** u Puerta opaca para armario desmontable 1810x730x250 mm IP40 de IDE - de IDE Electric
Precio: 289.54
MATERIALES: Chapa de acero pintado RAL9003. Puertas suministradas con cierre estándar de 4 puntos, inserto doble-bit con maneta escamoteable gris RAL7016. PARA ARMARIOS TIPO: 40ENL. Código EAN: 8431044007359 Código eCl@ss 6.0: EC000747
