# Puerta de repuesto opaca de acero laminado, referencia PO6040 de IDE. Medidas: 600x400 - de IDE Electric

- Propiedad del archivo: CONSTRUNARIO
- Formato: FIEBDC-3/2012
- Programa: Construnario Versión 3.51
- Fecha de los precios: 25/10/2024
- Divisa: EUR

**PO6040** u Puerta de repuesto opaca de acero laminado, referencia PO6040 de IDE. Medidas: 600x400 - de IDE Electric
Precio: 63.19
MATERIALES: Chapa de acero pintado RAL7035. Puertas suministradas sin cierre. Consultar cierres. Código EAN: 8431044044231 Código eCl@ss 6.0: EC000747
