# Puerta armario de superficie IP65 96 módulos, puerta opaca de IDE - de IDE Electric

- Propiedad del archivo: CONSTRUNARIO
- Formato: FIEBDC-3/2012
- Programa: Construnario Versión 3.51
- Fecha de los precios: 25/10/2024
- Divisa: EUR

**PO65SUP96-120** u Puerta armario de superficie IP65 96 módulos, puerta opaca de IDE - de IDE Electric
Precio: 158.81
MATERIALES: Chapa de acero pintado RAL9003. Puertas suministradas con cierre 1/4 de vuelta doble paletón 5 mm. PARA ARMARIOS TIPO: 65SUP. Código EAN: 8431044280592 Código eCl@ss 6.0: EC000747
