# Armarios de fijación mural poliéster IP66, referencia POL504020PT de IDE. Puerta transparente 500x400x200 - de IDE Electric

- Propiedad del archivo: CONSTRUNARIO
- Formato: FIEBDC-3/2012
- Programa: Construnario Versión 3.51
- Fecha de los precios: 25/10/2024
- Divisa: EUR

**POL504020PT** u Armarios de fijación mural poliéster IP66, referencia POL504020PT de IDE. Puerta transparente 500x400x200 - de IDE Electric
Precio: 368.61
Poliéster RAL7035. Armarios suministrados sin placa de montaje. Armarios de puerta transparente con cierre 1/4 de vuelta. Código EAN: 8431044039954 Código eCl@ss 6.0: EC000261
