# Puerta opaca para módulo auxiliar h=2110 mm, referencia POME2110 de IDE - de IDE Electric

- Propiedad del archivo: CONSTRUNARIO
- Formato: FIEBDC-3/2012
- Programa: Construnario Versión 3.51
- Fecha de los precios: 25/10/2024
- Divisa: EUR

**POME2110** u Puerta opaca para módulo auxiliar h=2110 mm, referencia POME2110 de IDE - de IDE Electric
Precio: 273.53
MATERIALES: Chapa de acero pintado RAL9003. Puertas suministradas con cierre estándar de 4 puntos, inserto doble-bit con maneta escamoteable gris RAL7016. PARA ARMARIOS TIPO: MEL - MEC. Código EAN: 8431044045030 Código eCl@ss 6.0: EC000747
