# Puerta interior (armarios IP66), referencia PPIN6040 de IDE. Para armario 600x400x230 - de IDE Electric

- Propiedad del archivo: CONSTRUNARIO
- Formato: FIEBDC-3/2012
- Programa: Construnario Versión 3.51
- Fecha de los precios: 25/10/2024
- Divisa: EUR

**PPIN6040** u Puerta interior (armarios IP66), referencia PPIN6040 de IDE. Para armario 600x400x230 - de IDE Electric
Precio: 189.86
MATERIALES: Poliéster reforzado con fibra de vidrio. Suministradas con todos los elementos necesarios para su instalación. PARA ARMARIOS TIPO: Poliéster IP66. Código EAN: 8431044292533 Código eCl@ss 6.0: EC000747
