# Puerta interior (armarios IP66), referencia PPIN8060 de IDE. Para armario 800x600x300 - de IDE Electric

- Propiedad del archivo: CONSTRUNARIO
- Formato: FIEBDC-3/2012
- Programa: Construnario Versión 3.51
- Fecha de los precios: 25/10/2024
- Divisa: EUR

**PPIN8060** u Puerta interior (armarios IP66), referencia PPIN8060 de IDE. Para armario 800x600x300 - de IDE Electric
Precio: 244.36
MATERIALES: Poliéster reforzado con fibra de vidrio. Suministradas con todos los elementos necesarios para su instalación. PARA ARMARIOS TIPO: Poliéster IP66. Código EAN: 8431044292557 Código eCl@ss 6.0: EC000747
