# Placa de montaje de poliéster para caja tipo ROC84, referencia PPL84 de IDE. Medidas: 670x310x4 - de IDE Electric

- Propiedad del archivo: CONSTRUNARIO
- Formato: FIEBDC-3/2012
- Programa: Construnario Versión 3.51
- Fecha de los precios: 25/10/2024
- Divisa: EUR

**PPL84** u Placa de montaje de poliéster para caja tipo ROC84, referencia PPL84 de IDE. Medidas: 670x310x4 - de IDE Electric
Precio: 34.17
MATERIALES: Poliéster reforzado con fibra de vidrio. Los tornillos necesarios para su montaje se suministran con la caja. Código EAN: 8431044124094 Código eCl@ss 6.0: EC000213
