# Puerta transparente para caja 18 módulos de IDE - de IDE Electric

- Propiedad del archivo: CONSTRUNARIO
- Formato: FIEBDC-3/2012
- Programa: Construnario Versión 3.51
- Fecha de los precios: 25/10/2024
- Divisa: EUR

**PT18GP** u Puerta transparente para caja 18 módulos de IDE - de IDE Electric
Precio: 13.13
Puerta transparente para caja 18 módulos Código EAN: 8431044330952 Código ETIM 8.0: EC000775
