# Puertas transparentes dobles asimétricas para armario 2000x1200 de IDE - de IDE Electric

- Propiedad del archivo: CONSTRUNARIO
- Formato: FIEBDC-3/2012
- Programa: Construnario Versión 3.51
- Fecha de los precios: 25/10/2024
- Divisa: EUR

**PTDCA200120** u Puertas transparentes dobles asimétricas para armario 2000x1200 de IDE - de IDE Electric
Precio: 1079.98
MATERIALES: Cristal templado de 4 mm de espesor. Se suministran dos puertas por referencia. Código EAN: 8431044010755 Código eCl@ss 6.0: EC000747
