# Resistencia calefactora sin ventilación, referencia RC150SV de IDE. 150 W - de IDE Electric

- Propiedad del archivo: CONSTRUNARIO
- Formato: FIEBDC-3/2012
- Programa: Construnario Versión 3.51
- Fecha de los precios: 25/10/2024
- Divisa: EUR

**RC150SV** u Resistencia calefactora sin ventilación, referencia RC150SV de IDE. 150 W - de IDE Electric
Precio: 88.89
Las resistencias calefactoras con y sin ventilación permiten regular y garantizar la prevención de la condensación dentro del armario. Código EAN: 8431044251004 Código ETIM 6.0: EC000737
