# Rejilla de filtro, referencia RF93 de IDE. 93x93 - de IDE Electric

- Propiedad del archivo: CONSTRUNARIO
- Formato: FIEBDC-3/2012
- Programa: Construnario Versión 3.51
- Fecha de los precios: 25/10/2024
- Divisa: EUR

**RF93** u Rejilla de filtro, referencia RF93 de IDE. 93x93 - de IDE Electric
Precio: 8.34
Rejilla de filtro. Código EAN: 8431044250229 Código ETIM 6.0: EC000320
