# Registro hornacinas empotrar de IDE. 1250x740 CPM-3 CSP - de IDE Electric

- Propiedad del archivo: CONSTRUNARIO
- Formato: FIEBDC-3/2012
- Programa: Construnario Versión 3.51
- Fecha de los precios: 25/10/2024
- Divisa: EUR

**RPN12574SC** u Registro hornacinas empotrar de IDE. 1250x740 CPM-3 CSP - de IDE Electric
Precio: 208.14
Se han especificado las compañías que requieren requisitos específicos. Estos registros pueden ser utilizados para otras compañías de distribución eléctrica no incluidas en el listado. /SC: Referencias suministradas sin cierre. Empotrar - IP33 - RAL7035. Código EAN: 8431044016573 Código ETIM 6.0: EC000456
