# Registro empotrar, referencia RPN4556/TR de IDE. 450x560 CGP 63A E7/CGP 100A E7 - de IDE Electric

- Propiedad del archivo: CONSTRUNARIO
- Formato: FIEBDC-3/2012
- Programa: Construnario Versión 3.51
- Fecha de los precios: 25/10/2024
- Divisa: EUR

**RPN4556TR** u Registro empotrar, referencia RPN4556/TR de IDE. 450x560 CGP 63A E7/CGP 100A E7 - de IDE Electric
Precio: 104.15
Registros específicos para ENDESA. /TR: Con cierre triangular metálico + llave. Empotrar - IP33 - RAL7035. Código EAN: 8431044015255 Código ETIM 6.0: EC000456
