# Registro empotrar, referencia RPN6060/TR de IDE. 600x600 CGP 630A E9/CPM-2 CDU - de IDE Electric

- Propiedad del archivo: CONSTRUNARIO
- Formato: FIEBDC-3/2012
- Programa: Construnario Versión 3.51
- Fecha de los precios: 25/10/2024
- Divisa: EUR

**RPN6060TR** u Registro empotrar, referencia RPN6060/TR de IDE. 600x600 CGP 630A E9/CPM-2 CDU - de IDE Electric
Precio: 106.04
Registros específicos para ENDESA. /TR: Con cierre triangular metálico + llave. Empotrar - IP33 - RAL7035. Código EAN: 8431044015286 Código ETIM 6.0: EC000456
