# Registro empotrar, referencia RPN6236/TR de IDE. 620x360 CPM-1 - de IDE Electric

- Propiedad del archivo: CONSTRUNARIO
- Formato: FIEBDC-3/2012
- Programa: Construnario Versión 3.51
- Fecha de los precios: 25/10/2024
- Divisa: EUR

**RPN6236TR** u Registro empotrar, referencia RPN6236/TR de IDE. 620x360 CPM-1 - de IDE Electric
Precio: 88.47
Registros específicos para ENDESA. /TR: Con cierre triangular metálico + llave. Empotrar - IP33 - RAL7035. Código EAN: 8431044015293 Código ETIM 6.0: EC000456
