# Registro hornacinas superficie, referencia RSN12574/SC de IDE. 1250x740x60 CPM-3 CSP - de IDE Electric

- Propiedad del archivo: CONSTRUNARIO
- Formato: FIEBDC-3/2012
- Programa: Construnario Versión 3.51
- Fecha de los precios: 25/10/2024
- Divisa: EUR

**RSN12574_SC** u Registro hornacinas superficie, referencia RSN12574/SC de IDE. 1250x740x60 CPM-3 CSP - de IDE Electric
Precio: 248.79
Se han especificado las compañías que requieren requisitos específicos. Estos registros pueden ser utilizados para otras compañías de distribución eléctrica no incluidas en el listado. /SC: Referencias suministradas sin cierre. Superficie - IP33 - RAL7035. Código EAN: 8431044023311 Código ETIM 6.0: EC000456
