# Registro metálico empotrar IP33 500x600x80mm, referencia RTR50608ME de IDE - de IDE Electric

- Propiedad del archivo: CONSTRUNARIO
- Formato: FIEBDC-3/2012
- Programa: Construnario Versión 3.51
- Fecha de los precios: 25/10/2024
- Divisa: EUR

**RTR50608ME** u Registro metálico empotrar IP33 500x600x80mm, referencia RTR50608ME de IDE - de IDE Electric
Precio: 157.45
Para proyectos visados con nuevo reglamento (después del 1 de abril de 2011). Materiales: acero laminado blanco RAL9003. Puertas con rejillas de ventilación natural (según punto 5.11 del anexo 3). Código EAN: 8431044064956 Código ETIM 6.0: EC000374
