# ICT RTR, referencia RTR50608MEK de IDE. 500x600x80. Metálico. Puerta empotrar pared convencional. - de IDE Electric

- Propiedad del archivo: CONSTRUNARIO
- Formato: FIEBDC-3/2012
- Programa: Construnario Versión 3.51
- Fecha de los precios: 25/10/2024
- Divisa: EUR

**RTR50608MEK** u ICT RTR, referencia RTR50608MEK de IDE. 500x600x80. Metálico. Puerta empotrar pared convencional. - de IDE Electric
Precio: 180.27
ICT RTR, referencia RTR50608MEK de IDE. 500x600x80. Metálico. Puerta empotrar pared convencional. Grado de protección IP33 Resistencia al impacto IK07 Rango de temperatura ambiente -25 ºC / +40 ºC Resistencia al hilo incandescente (registros plásticos) 650 ºC Presión de bola (registros plásticos) 70 ºC Código EAN: 8431044410142 Código ETIM 8.0: EC000374
