# Armario distribución IP40 670x910x212 tapas metálicas 96 módulos de IDE - de IDE Electric

- Propiedad del archivo: CONSTRUNARIO
- Formato: FIEBDC-3/2012
- Programa: Construnario Versión 3.51
- Fecha de los precios: 25/10/2024
- Divisa: EUR

**S96M200** u Armario distribución IP40 670x910x212 tapas metálicas 96 módulos de IDE - de IDE Electric
Precio: 171.69
Incorpora: 4 tapas mod.200 mm + 1 tapa ciega 50 mm + 4 raíles DIN. Código EAN: 8431044093451 Código eCl@ss 6.0: EC000456
