# Central toma corriente Gris ventana transparente montada y cableada - de IDE Electric

- Propiedad del archivo: CONSTRUNARIO
- Formato: FIEBDC-3/2012
- Programa: Construnario Versión 3.51
- Fecha de los precios: 25/10/2024
- Divisa: EUR

**SV9302** u Central toma corriente Gris ventana transparente montada y cableada - de IDE Electric
Precio: 141.68
MATERIALES LIBRES DE HALÓGENOS. Marco y base en ABS gris RAL 7035. Ventana transparente color Fumé con protección UV. Código EAN: 8431044153520 Código ETIM 6.0: EC000379
