# Montaje especial Gris ventana transparente con protecciones CS9PT 16A-32A - de IDE Electric

- Propiedad del archivo: CONSTRUNARIO
- Formato: FIEBDC-3/2012
- Programa: Construnario Versión 3.51
- Fecha de los precios: 25/10/2024
- Divisa: EUR

**SV9302_P** u Montaje especial Gris ventana transparente con protecciones CS9PT 16A-32A - de IDE Electric
Precio: 246.68
MATERIALES LIBRES DE HALÓGENOS. Marco y base en ABS gris RAL 7035. Ventana transparente color Fumé con protección UV. Código EAN: 8431044424897 Código ETIM 6.0: EC000379
