# Inserto IP65 para marco tipo FL21 de IDE. Dimensiones: 34x68 2xM20 (6-13mm). Bolsa 10 u - de IDE Electric

- Propiedad del archivo: CONSTRUNARIO
- Formato: FIEBDC-3/2012
- Programa: Construnario Versión 3.51
- Fecha de los precios: 25/10/2024
- Divisa: EUR

**T12** u Inserto IP65 para marco tipo FL21 de IDE. Dimensiones: 34x68 2xM20 (6-13mm). Bolsa 10 u - de IDE Electric
Precio: 2.40
MATERIALES: Polipropileno reforzado con fibra de vidrio. Tapas con entradas con membranas para realizar combinaciones. Código EAN: 8431044212616 Código ETIM 6.0: EC000456
