# Inserto FL13 de IDE. 34x34 1xM20 6-13 mm. Bolsa 10 u. - de IDE Electric

- Propiedad del archivo: CONSTRUNARIO
- Formato: FIEBDC-3/2012
- Programa: Construnario Versión 3.51
- Fecha de los precios: 25/10/2024
- Divisa: EUR

**T17** u Inserto FL13 de IDE. 34x34 1xM20 6-13 mm. Bolsa 10 u. - de IDE Electric
Precio: 1.53
Insertos IP65 para marco tipo FL13 Código EAN: 8431044385372 Código ETIM 8.0: EC000456
