# Tapas ciegas fijas 400x600 de IDE - de IDE Electric

- Propiedad del archivo: CONSTRUNARIO
- Formato: FIEBDC-3/2012
- Programa: Construnario Versión 3.51
- Fecha de los precios: 25/10/2024
- Divisa: EUR

**TCF4060** u Tapas ciegas fijas 400x600 de IDE - de IDE Electric
Precio: 35.24
MATERIALES: Acero laminado RAL7035. Todas las tapas son reversibles. PARA ARMARIO TIPO: FSC - ENL. Código EAN: 8431044489322 Código eCl@ss 6.0: EC000456
