# Tapa ciega fija 150x670 mm de IDE - de IDE Electric

- Propiedad del archivo: CONSTRUNARIO
- Formato: FIEBDC-3/2012
- Programa: Construnario Versión 3.51
- Fecha de los precios: 25/10/2024
- Divisa: EUR

**TCM150F** u Tapa ciega fija 150x670 mm de IDE - de IDE Electric
Precio: 24.18
MATERIALES: Acero laminado en frío color blanco RAL 9003. Fijas, atornilladas a la estructura mediante tuercas de jaula M6 y tornillos antigiro M6x10. Código EAN: 8431044001326 Código eCl@ss 6.0: EC000456
