# Tejadillo referencia TEJ10025 de IDE. Medidas: 1000x250 - de IDE Electric

- Propiedad del archivo: CONSTRUNARIO
- Formato: FIEBDC-3/2012
- Programa: Construnario Versión 3.51
- Fecha de los precios: 25/10/2024
- Divisa: EUR

**TEJ10025** u Tejadillo referencia TEJ10025 de IDE. Medidas: 1000x250 - de IDE Electric
Precio: 101.84
MATERIALES: Chapa de acero pintado RAL7035. Recubrimiento mejorado con imprimación aumentando la resistencia a la corrosión. Permite proteger los mandos o testigos luminosos de la lluvia y el polvo. Se fija directamente en el cuerpo del armario. Se suministra con la tornillería necesaria para el montaje. Código EAN: 8431044319285 Código ETIM 6.0: EC000744
